# Sistema ligero de rehabilitación Onduline Bajo Teja DRS - Teja mixta

- Propiedad del archivo: CONSTRUNARIO
- Formato: FIEBDC-3/2012
- Programa: Construnario Versión 3.51
- Fecha de los precios: 17/10/2024
- Divisa: EUR
- Código: onduline-mat (18/10/2024)

**R09ID020** m2 Sistema ligero de rehabilitación Onduline Bajo Teja DRS - Teja mixta (18/10/2024)
Formación de faldón de cubierta con Sistema Ligero de Rehabilitación Onduline compuesto por tablero OSB Onduline de 2500x1250x18 mm. fijado mecánicamente a estructura de madera con tirafondo para madera e impermeabilización con placa asfáltica Onduline Bajo Teja DRS (Doble Resina & Solape seguridad) Onduline BT-50 (Espesor: 2.4 mm - 3,1 Kg/m2) fijadas mecánicamente al tablero OSB con clavo espiral onduline, colocación y fijación de listones de PVC y teja cerámica mixta con masilla de poliuretano Onduflex, i/cortes a inglete, piezas especiales, roturas, limpieza, medios auxiliares y p.p. Medido en verdadera magnitud.

| Código | Ud | Descripción | Rendimiento | Precio | Importe |
|---|---|---|---|---|---|
| P01ELV070 | m2 | Tablero OSB Onduline 18 mm machihembrado. (material) | 1.000 | 9.94 | 9.94 |
| P01UT010 | u | Tirafondo para madera 3x50 mm (material) | 5.000 | 0.05 | 0.25 |
| ONDBT50 | m2 | Placa impermeabilizante Onduline® Bajo Teja DRS BT-50. 2x1,03m (material) | 1.145 | 8.5 | 9.73 |
| OND-BT-AC06 | u | Onduline® Accesorios: Listón PVC 2x3 (material) | 1.750 | 1.83 | 3.20 |
| OND-BT-FIJ13 | u | Onduline® Fijaciones: Arandela PVC Onduline (material) | 8.000 | 0.04 | 0.32 |
| OND-BT-FIJ02 | u | Onduline® Fijaciones : Clavo espiral de 8 cm para madera + Arandela Onduline (material) | 8.000 | 0.08 | 0.64 |
| OND-BT-AC13 | m | Onduline® Accesorios: Cinta de butilo auto-adhesiva, ONDUFILM de 22,5 cm (material) | 0.100 | 4.15 | 0.42 |
| ONDBTAC09 | cm3 | Onduline® - Accesorios : Masilla de polimero Onduflex Plus (material) | 0.020 | 6.73 | 0.13 |
| P05TM075 | u | Teja Mixta Ordesa HDR (material) | 11.300 | 0.55 | 6.22 |
| P05TWX150 | u | Caballete de pendiente +rastrel. Cumbrera en seco (material) | 0.050 | 2.45 | 0.12 |
| P05TWX155 | u | Remate lateral Ordesa cerámico (material) | 0.050 | 2.45 | 0.12 |
| P05TP030 | u | Teja curva de ventilación 46x29 cm cerámica (material) | 0.050 | 11.2 | 0.56 |
| O01OA030 | h | Oficial primera (material) | 0.500 | 19.86 | 9.93 |
| O01OA050 | h | Ayudante (material) | 0.500 | 17.68 | 8.84 |
| O01OA070 | h | Peón ordinario (material) | 0.500 | 16.29 | 8.15 |
|  |  | Costes directos |  |  | 58.57 |

## Recursos

**P01ELV070** m2 Tablero OSB Onduline 18 mm machihembrado
Tablero de virutas de madera orientadas de 18 mm, con encaje machi-hembrado en su cantos para una mejor instalación. Dimensiones: 2,50 x 0,62 m, espesor: 18 mm

**ONDBT50** m2 Placa impermeabilizante Onduline® Bajo Teja DRS BT-50. 2x1,03m
Suministro de Placa Onduline Bajo Teja DRS (Doble Resina & Solape seguridad) BT-50 (Espesor: 2,4 mm - 3,1 Kg/m2).Destinada para la impermeabilización y ventilación bajo tejas de encaje como mixta, plana, hormigón o pizarra. Compuesta en masa por fibras minerales y vegetales (+50% procedente de materiales reciclados), saturadas en emulsión bitumunosas a altas temperaturas, mas resinas de consistencia y durabilidad, sin contenido en amianto. Dimensiones: 2 x 1 m. Pendiente min.15%. Marcado CE, DOP y EPD Onduline.

**OND-BT-AC06** u Onduline® Accesorios: Listón PVC 2x3
Listón PVC Onduline® para una perfecta sujeción y ventilación de tejas de encaje (mixta, plana y de hormigón). Medidas listón: 2 x 0,03 x 0,022 m

**OND-BT-FIJ13** u Onduline® Fijaciones: Arandela PVC Onduline
Arandela de PVC destinada para garantizar la estanqueidad en el uso de fijaciones Onduline como: clavo espiral. Medidas: 2 x 2 x 0,3 cm, 200 Ud/Paq.

**OND-BT-FIJ02** u Onduline® Fijaciones : Clavo espiral de 8 cm para madera + Arandela Onduline
Está compuesto de acero zincado, dotado de un torneado en forma de espiral, que asegura un agarre excepcional de las placas Onduline Bajo Teja a todo tipo de soportes de madera. Longitud: 8cm - Cabeza: Plana - 200 Ud/Paq.

**OND-BT-AC13** m Onduline® Accesorios: Cinta de butilo auto-adhesiva, ONDUFILM de 22,5 cm
Compuesta por caucho butílico y protegida con una película de aluminio color terracota. Uso recomendado como sellador de juntas entre paneles ONDUTHERM, formación de limahoyas, limatesas, remates de cumbreras, chimeneas, juntas con paredes, etc. Medidas rollo: 0,225x10m

**ONDBTAC09** cm3 Onduline® - Accesorios : Masilla de polimero Onduflex Plus
Masilla selladora adhesiva monocomponente a base de polímero híbrido que retícula en contacto con la humedad ambiental. Exento de isocianatos, siliconas y disolventes. Ideal para el sellado de juntas entre paneles ONDUTHERM, pegado de tejas a placas Onduline Bajo Teja DRS, pegado de tejas a rastrel de PVC, metálico o pegado de tejas entre sí. Bote de 290 cc
