# SIATE de cubierta Onduline para teja curva (Ondutiss Barrier Reflex 130 + Ondutherm Basic H19+A80 + Onduline DRS BT-150 PLUS)

- Propiedad del archivo: CONSTRUNARIO
- Formato: FIEBDC-3/2012
- Programa: Construnario Versión 3.51
- Fecha de los precios: 17/10/2024
- Divisa: EUR
- Código: onduline-mat (18/10/2024)

**R17AC160** m2 SIATE de cubierta Onduline para teja curva (Ondutiss Barrier Reflex 130 + Ondutherm Basic H19+A80 + Onduline DRS BT-150 PLUS) (18/10/2024)
Sistema SIATE cubierta Onduline formado: Barrera para vapor Ondutiss Barrier Reflex 130 sobre el soporte, colocación del medio panel sándwich Ondutherm BASIC de Onduline formado por un tablero unido a un aislante de poliestireno extruido de alta densidad, tipo H19+A80 de 250x60 cm., tablero superior de aglomerado hidrófugo de 19 mm, núcleo de XPS de alta densidad de 8 cm. fijado mecánicamente con clavo taco Onduline de 16cm, lámina autoadhesiva impermeabilizante para sellado de juntas y encuentros, incluso replanteo, cortes, fijación y limpieza. Medido en verdadera magnitud. Impermeabilización de cubierta con placas asfálticas Onduline Bajo Teja DRS (Doble Resina & Solape seguridad) Onduline BT-150 PLUS (Espesor: 2.4 mm - 3,1 Kg/m2), fijadas mecánicamente al soporte con tornillo universal Onduline, y colocación de teja cerámica curva roja de 40x19 cm sobre esta con espuma de poliuretano Ondufoam. Incluido p.p. de piezas especiales, caballetes y limas, medios auxiliares y elementos de seguridad, s/NTE-QTT-11

| Código | Ud | Descripción | Rendimiento | Precio | Importe |
|---|---|---|---|---|---|
| ONDBVREF | m2 | Onduline® - ONDUTISS® BV REFLEX 130 - Rollo de 50x1,5m. Gramaje 130 gr (material) | 1.000 | 1.48 | 1.48 |
| A80-H19 | m2 | Onduline® - ONDUTHERM Basic A80-H19 2500x600mm (material) | 1.000 | 42.15 | 42.15 |
| OND-THER-AC02 | m | Onduline® Accesorios: Cinta de butilo auto-adhesiva Ondufilm 7.5 cm (material) | 1.500 | 2.03 | 3.05 |
| OND-BT-FIJ9 | u | Onduline® Fijaciones Bajo Teja: Clavo taco para hormigón de 16 cm. (material) | 5.000 | 0.31 | 1.55 |
| OND-BT-FIJ13 | u | Onduline® Fijaciones: Arandela PVC Onduline (material) | 5.000 | 0.04 | 0.20 |
| ONDBT150P | m2 | Placa impermeabilizante Onduline® Bajo Teja DRS BT-150 PLUS. 2x1,05m (material) | 1.100 | 8.37 | 9.21 |
| OND-BT-FIJ01 | u | Onduline® Fijaciones : Tornillo universal 6,5 para madera/metal (material) | 5.000 | 0.11 | 0.55 |
| ONDBTAC10 | cm3 | Onduline® Accesorios: espuma poliuretano ONDUFOAM (material) | 0.080 | 6.85 | 0.55 |
| P05TWX155 | u | Remate lateral Ordesa cerámico t.curva (material) | 0.050 | 2.45 | 0.12 |
| P05TP030 | u | Teja curva de ventilación 46x29 cm cerámica (material) | 0.050 | 11.2 | 0.56 |
| P05TC010 | u | Teja curva roja 40x19 cm cerámica (material) | 31.400 | 0.38 | 11.93 |
| O01OA030 | h | Oficial primera (material) | 0.500 | 19.86 | 9.93 |
| O01OA050 | h | Ayudante (material) | 0.500 | 17.68 | 8.84 |
| O01OA070 | h | Peón ordinario (material) | 0.300 | 16.29 | 4.89 |
|  |  | Costes directos |  |  | 95.01 |

## Recursos

**ONDBVREF** m2 Onduline® - ONDUTISS® BV REFLEX 130 - Rollo de 50x1,5m. Gramaje 130 gr
ONDUTIS BARRIER REFLEX es una membrana barrera de vapor PE (polietileno) reforzada con una lámina de aluminio. Destinado para la protección de todo tipo de cubiertas y fachada contra el vapor proveniente del interior del edificio, de la humedad exterior y del viento. Proporciona una protección fiable que reflecta el calor y previene el desarrollo de hongos y moho. Dim. rollo: 50 x 1,5m - Gramaje: 130gr - Nº capas: 3

**A80-H19** m2 Onduline® - ONDUTHERM Basic A80-H19 2500x600mm
Panel sándwich para cubierta inclinada ONDUTHERM BASIC de Onduline, formado por tablero aglomerado hidrófugo de 19mm en la cara exterior. Núcleo de poliestireno extruido XPS de alta densidad de 80 mm encaje machi-hembrado. Dimensiones: 2500x600mm

**OND-THER-AC02** m Onduline® Accesorios: Cinta de butilo auto-adhesiva Ondufilm 7.5 cm
Compuesta por caucho butílico y protegida con una película de aluminio color terracota. Uso recomendado como sellador de juntas entre paneles ONDUTHERM, formación de limahoyas, limatesas, remates de cumbreras, chimeneas, juntas con paredes, etc. Medidas rollo: 0,075x10m

**OND-BT-FIJ9** u Onduline® Fijaciones Bajo Teja: Clavo taco para hormigón de 16 cm
El Clavo taco Onduline es una fijación compuesta de acero bricomatado. Especialmente desinada para la fijación en forjado de hormigón, que asegura un agarre excepcional y de fácil aplicación, sin necesidad de colocar un taco plástico. No incluye arandela. Cabeza semi circular - Longitud: 16 cm - Diámetro 6 mm - 200 Ud/paq

**OND-BT-FIJ13** u Onduline® Fijaciones: Arandela PVC Onduline
Arandela de PVC destinada para garantizar la estanqueidad en el uso de fijaciones Onduline como: clavo espiral. Medidas: 2 x 2 x 0,3 cm, 200 Ud/Paq.

**ONDBT150P** m2 Placa impermeabilizante Onduline® Bajo Teja DRS BT-150 PLUS. 2x1,05m
Suministro de Placa Onduline® Bajo Teja DRS* (Doble resina & Solape Seguridad) 150 PLUS (Espesor: 2,4 mm - 3,1 Kg/m2) Destinada para la impermeabilización y ventilación bajo tejas curvas de ancho de boca mayor de 18,5 a 22 cm y tejas de encaje como mixta, plana, hormigón o pizarra. Compuesta en masa por fibras minerales y vegetales (+50% procedente de materiales reciclados) saturadas en emulsión bituminosas a altas temperaturas, más resinas de consistencia y durabilidad, sin contenido en amianto. Dimensiones 2x 1 m. Pendiente min.15%. Marcado CE, DOP y EPD Onduline.

**OND-BT-FIJ01** u Onduline® Fijaciones : Tornillo universal 6,5 para madera/metal
Tornillo con cabeza Philips y arandela para garantizar la estanqueidad incluida. Gracias a su punta de broca, permite la fijación tanto sobre rastreles metálicos y de madera, asegurando un perfecto sellado. Longitud total: 6,5cm, Longitud útil: 6cm, Diámetro: 3,9mm, Punta de broca, 100 Ud/Paq.

**ONDBTAC10** cm3 Onduline® Accesorios: espuma poliuretano ONDUFOAM
Espuma de poliuretano monocomponente de baja expansión, especial para el pegado de tejas entre si y en contacto con las placas Onduline Bajo Teja. Fácil aplicación tanto con cánula como con pistola. Capacidad bote: 750c.c.
