# Capa superior de poliuretano alifático, monocomponente, base agua, Mariseal® 400W. Teja. 4 Kg

- Propiedad del archivo: CONSTRUNARIO
- Formato: FIEBDC-3/2012
- Programa: Construnario Versión 3.51
- Fecha de los precios: 11/07/2024
- Divisa: EUR

**MIM_443** kg Capa superior de poliuretano alifático, monocomponente, base agua, Mariseal® 400W. Teja. 4 Kg
Precio: 32.69
Capa superior de poliuretano alifático, estable a los rayos UV, base agua. Áreas de tráfico peatonal ligero Aplicaciones MARISEAL 400W es un revestimiento de poliuretano base agua, pigmentado, resistente al desgaste, semirrígido, estable a los rayos UV y al color, que se utiliza como capa superior para la protección de las membranas impermeabilizantes base agua. Propiedades • Fácil aplicación (rodillo o airless) • Forma una membrana de poliuretano hidrófuga, 100 % impermeable, que protege la capa base de impermeabilización de forma eficaz y a largo plazo • Resistente a la abrasión • Estable a los rayos UV y al color • Proporciona una superficie fácil de limpiar • No tiene efecto de caleo • Mantiene sus propiedades mecánicas en un rango de temperatura de -30ºC a +80ºC • Bajo contenido en COV <100 gr/l • Resistente a las heladas
