# Barniz coloreado de poliuretano alifático bicomponente, Mimper Top Coat de Mimper. 3 Kg

- Propiedad del archivo: CONSTRUNARIO
- Formato: FIEBDC-3/2012
- Programa: Construnario Versión 3.51
- Fecha de los precios: 06/06/2024
- Divisa: EUR

**MIM_173** kg Barniz coloreado de poliuretano alifático bicomponente, Mimper Top Coat de Mimper. 3 Kg
Precio: 33.25
Barniz coloreado de poliuretano alifático bicomponente. Aplicaciones • Acabado de sistemas impermeabilizantes de poliuretano expuestos a la luz solar en terrazas y piscinas. • Pintado y protección en exteriores de suelos de hormigón, mortero de cemento, etc. en zonas de carga, almacenes, accesos, etc. Propiedades • Fácil aplicación (rodillo o airless). • Resistente al agua estancada. • Elevada dureza y flexibilidad. • Buena resistencia a los hidrocarburos alifáticos (gasolina) y a los ácidos clorhídricos en piscinas. • Buena retención del color y del brillo.
