# Pigmento para Mimper Top Coat de Mimper. Colores carta RAL. 1 kg

- Propiedad del archivo: CONSTRUNARIO
- Formato: FIEBDC-3/2012
- Programa: Construnario Versión 3.51
- Fecha de los precios: 06/06/2024
- Divisa: EUR

| Código | Ud | Descripción | Precio |
|---|---|---|---|
| MIM_473 | kg | Pigmento para Mimper Top Coat de Mimper. Colores carta RAL. 1 kg | 149.05 |
