# Pavimento epoxy base agua, Mimper Floor de Mimper. Componente A. Blanco (RAL9010). 9 Kg

- Propiedad del archivo: CONSTRUNARIO
- Formato: FIEBDC-3/2012
- Programa: Construnario Versión 3.51
- Fecha de los precios: 06/06/2024
- Divisa: EUR

**MIM_475** kg Pavimento epoxy base agua, Mimper Floor de Mimper. Componente A. Blanco (RAL9010). 9 Kg
Precio: 19.19
Solamente en interiores en industria química, farmacéutica, hospitales, aparcamientos, almacenes, etc. encima de superficies de hormigón, mortero de cemento, epoxy, etc. en suelos y paredes. Propiedades • Base agua, exento de disolventes. • Muy buena adherencia. • Forma una película dura y resistente a la abrasión. • Evita la creación de polvo. • Resistente a los productos químicos (ver tabla). • Proporciona un pavimento que no absorbe líquidos o suciedad. • Bajo coste.
