# Acelerante para membranas impermeabilizantes. Mariseal® Katalysator. 1 Kg

- Propiedad del archivo: CONSTRUNARIO
- Formato: FIEBDC-3/2012
- Programa: Construnario Versión 3.51
- Fecha de los precios: 11/07/2024
- Divisa: EUR

**MIM_108** kg Acelerante para membranas impermeabilizantes. Mariseal® Katalysator. 1 Kg
Precio: 28.68
Acelerante para membranas impermeabilizantes. Seca por reacción entre los dos componentes. Aplicaciones • Balcones, terrazas y tejados. • Zonas húmedas. • Protección de la espuma de poliuretano. • Parterres y jardineras. • Impermeabilización y protección de construcciones de hormigón, etc. Propiedades • Fácil aplicación (rodillo o airless). • Excelente adherencia en superficies no absorbentes. • Puede aplicarse en superficies húmedas sin que pierda adherencia. • Resiste el agua estancada. • Se puede diluir en agua. KATALYSATOR acelera la membrana impermeabilizante de modo que le permite secar de forma homogénea, a un ritmo rápido, incluso a bajas temperaturas. Permite que la membrana se pueda aplicar en cualquier tipo de espesor, sin formar burbujas.
