# Micropartículas antideslizantes para membranas líquidas, Mimper Antislip de Mimper. 250 gr

- Propiedad del archivo: CONSTRUNARIO
- Formato: FIEBDC-3/2012
- Programa: Construnario Versión 3.51
- Fecha de los precios: 06/06/2024
- Divisa: EUR

**MIM_157** kg Micropartículas antideslizantes para membranas líquidas, Mimper Antislip de Mimper. 250 gr
Precio: 51.30
Micropartículas antideslizantes para membranas líquidas. Para la membrana MARITRANS® MD y para los Top Coats MARISEAL® 400, Mariseal® 400W y Mimper Top Coat. Aplicaciones MIMPER ANTISLIP son micropartículas de PVC que mezcladas en masa con la última capa de los sistemas impermeabilizantes líquidos, consiguen una superficie antideslizante y de fácil limpieza. Mezclada con top coats de poliuretano líquido o pinturas epoxy para suelos proporciona una superficie antideslizante y fácil de limpiar. Propiedades · Fácil aplicación · Antideslizamiento · La superficie final es fácil de limpiar · Invisible cuando se mezcla con productos transparentes · Estable a los rayos UVA (no enmarillece) · Bajo coste
