# Arena de sílice seleccionada de cantera francesa de Mimper. 25 kg

- Propiedad del archivo: CONSTRUNARIO
- Formato: FIEBDC-3/2012
- Programa: Construnario Versión 3.51
- Fecha de los precios: 06/06/2024
- Divisa: EUR

**MIM_136** kg Arena de sílice seleccionada de cantera francesa de Mimper. 25 kg
Precio: 2.36
Arena de sílice seleccionada de cantera francesa, utilizada junto a membranas de poliuretano y resinas epoxy. Aplicaciones • Imprimación para membranas de poliuretano líquido en superficies no absorbentes como aluminio, acero, antiguas membranas acrílicas o de poliuretano, bitumen, cerámica, etc. • Imprimación en superficies absorbentes como rasilla, hormigón, mortero, etc.• Como puente de unión entre membranas líquidas si se superan los tiempos de secado durante su aplicación. Propiedades • Resistencia al CLH: 99.70 •Friabilidad 5.00 • Densidad aparente 1.55 • Densidad Real 2.65
