# Centralizador entradas / salidas digitales, referencia LM4I-4O-M de Circutor

- Propiedad del archivo: CONSTRUNARIO
- Formato: FIEBDC-3/2012
- Programa: Construnario Versión 3.51
- Fecha de los precios: 29/01/2024
- Divisa: EUR

**M31563** u Centralizador entradas / salidas digitales, referencia LM4I-4O-M de Circutor
Precio: 461.97
Centralizador entradas / salidas digitales. Código EAN: 8433059016647 Código EAN: 8433059016647
