# CVM-B150-ITF-RS485-I2-C2-T2

- Propriété du fichier: CONSTRUNARIO
- Format: FIEBDC-3/2012
- Logiciel: Construnario Versión 3.51
- Date des prix: 29/01/2024
- Devise: EUR

**M56111** u CVM-B150-ITF-RS485-I2-C2-T2
Prix: 743.10
CVM-B100 et CVM-B150 sont des équipements pour une installation sur panneau, avec des dimensions de 96x96 millimètres et 144x144 millimètres respectivement. Grâce à leurs écrans VGA en couleur de 3,5’’ et 5,6’’, l’utilisateur pourra bénéficier d’un nouveau concept d’analyseurs de réseaux basés sur la nouvelle interface SCV (slide, choose & view), conçu exclusivement et intégralement par CIRCUTOR. Il s’agit d’équipements aux très hautes prestations, dont le moteur de mesure permet à l’utilisateur d’analyser d’innombrables paramètres électriques, ainsi que la décomposition harmonique en tension et courant, jusqu’à l’ordre de 50. Grâce à leurs possibilités d’expansion, les équipements sont plus versatiles, pouvant même montrer des données sur l’interface en provenance d’autres systèmes. Les possibilités offertes comme terminaux de mesure pour la gestion énergétique et le contrôle présentiel sont infinies. Código EAN: 8433059177621
