# Transformador con convertidor TI-420-35-250A , referencia M70817 de Circutor

- Propiedad del archivo: CONSTRUNARIO
- Formato: FIEBDC-3/2012
- Programa: Construnario Versión 3.51
- Fecha de los precios: 29/01/2024
- Divisa: EUR

**M70817** u Transformador con convertidor TI-420-35-250A , referencia M70817 de Circutor
Precio: 223.88
Transformador de corriente de grandes dimensiones con convertidor incorporado. Pletina 35 mm. Código EAN: 8433059025250 Código EAN: 8433059025250
