# Sensores flexibles para analizadores tipo FLEX, referencia MFC-FLEX-80 de Circutor

- Propiedad del archivo: CONSTRUNARIO
- Formato: FIEBDC-3/2012
- Programa: Construnario Versión 3.51
- Fecha de los precios: 29/01/2024
- Divisa: EUR

**M82111** u Sensores flexibles para analizadores tipo FLEX, referencia MFC-FLEX-80 de Circutor
Precio: 189.15
Sensores flexibles para analizadores tipo FLEX, referencia MFC-FLEX-80 de Circutor CARACTERÍSTICAS ELÉCTRICAS Cable: Tipo de conector 3 x 22 AWG blindado CARACTERÍSTICAS AMBIENTALES Grado de protección IP 67 Humedad relativa (sin condensación) 0 … 95 % Instalación, lugar, posición. Interior Temperatura de almacenamiento -40 … 80 ºC Temperatura de trabajo -30 … 80 ºC CARACTERÍSTICAS MECÁNICAS Envolvente Poliuretano termoplástico UL94-V0 Peso Neto (kg) 0,123 CARACTERÍSTICAS TÉCNICAS ESPECÍFICAS DE LOS SENSORES DE CORRIENTE Exactitud = ± 1 % Corriente máxima 100 kA Diámetro interior Ø (mm) 80 mm Tensión de salida 100 mV/kA @ 50 Hz (RMS values) / 120 mV/kA @ 60 Hz (RMS values) CIRCUITO DE MEDIDA DE CORRIENTE Frecuencia nominal 50/60 Hz. NORMAS Seguridad eléctrica, Altitud máx. (m) 2000 Seguridad eléctrica, Categoría de la instalación CAT III 1000 V, CAT IV 600 V Seguridad eléctrica, Grado de contaminación 2 Normas UL 61010-1 Ed3, UL 61010-2-032, CAN/CSA-22.2 No. 61010-1, IEC 60529 El sensor flexible de corriente permite realizar mediciones de corriente alterna en cualquier instalación con total rechazo de componentes CC, muy bajo consumo de potencia, sin problema de saturación, baja dependencia de la temperatura y muy buena linealidad. El sensor flexible, basado en el principio de bobina Rogowski, La posición de la pinza puede afectar a la precisión de la medida, por lo que es importante centrar lo más posible el conductor en la bobina para que no le afecten los campos magnéticos externos. Se recomienda también no colocar el conductor en la zona del cierre de la bobina porque es la zona en la que la medida tiene mayor error Gracias a la flexibilidad del sensor de corriente, es posible rodear uno o varios conductores sin tener en cuenta su forma, para ejecutar acciones de medida de corriente.
