# Conjunto protección RGMD-2-63-300, referencia P13293 de Circutor

- Propiedad del archivo: CONSTRUNARIO
- Formato: FIEBDC-3/2012
- Programa: Construnario Versión 3.51
- Fecha de los precios: 29/01/2024
- Divisa: EUR

**P13293** u Conjunto protección RGMD-2-63-300, referencia P13293 de Circutor
Precio: 279.11
Dispositivo de protección magnetotérmica y diferencial Ultrainmunizada. Solución compacta instalable en carril DIN para prevenir los disparos intempestivos en las instalaciones eléctricas. La protección diferencial electrónica a 30 ó 300 mA garantiza una elevada inmunidad, además de visualizar por LED la presencia de tensión en el cuadro eléctrico. — De fácil cableado entre los elementos que la conforman. — Uso en instalaciones monofásicas y trifásicas hasta 63 A. Código EAN: 8433059184087
