# Relé electrónico de protección diferencial RGU-10 MT 0,03-30A, referencia P24642. de Circutor

- Propiedad del archivo: CONSTRUNARIO
- Formato: FIEBDC-3/2012
- Programa: Construnario Versión 3.51
- Fecha de los precios: 29/01/2024
- Divisa: EUR

**P24642** u Relé electrónico de protección diferencial RGU-10 MT 0,03-30A, referencia P24642. de Circutor
Precio: 340.20
RGU-10 MT 0,03-30A (reconex.motor) Código EAN: 8433059033811
