# TRM80 2500/5A, Measuring transformers encapsulated in resin

- Propiedad del archivo: CONSTRUNARIO
- Formato: FIEBDC-3/2012
- Programa: Construnario Versión 3.51
- Fecha de los precios: 29/01/2024
- Divisa: EUR

**P50137** u TRM80 2500/5A, Measuring transformers encapsulated in resin
Precio: 30920
TRM80 2500/5A, Measuring transformers encapsulated in resin Code: P50137. Inner diameter (mm): 80 System: Single-phase Class 0,5 Power (VA): 30 Measurement Range (A): 2500/5 Input current: 2500 A Transformer type: Encapsulated in resin Código EAN: 8433059314750
