# Capacitor banks OPTIM 2-7,5-440

- Propiedad del archivo: CONSTRUNARIO
- Formato: FIEBDC-3/2012
- Programa: Construnario Versión 3.51
- Fecha de los precios: 29/01/2024
- Divisa: EUR

**R3Q761EN00000** u Capacitor banks OPTIM 2-7,5-440
Precio: 58678
Capacitor banks OPTIM 2-7,5-440 Código EAN: 8433059152437
