# Collarín para sellado de paso de tuberías combustibles, referencia PROMASTOP®-FC3/050 de Promat. Diámetro: 50 mm

- Propiedad del archivo: CONSTRUNARIO
- Formato: FIEBDC-3/2012
- Programa: Construnario Versión 3.51
- Fecha de los precios: 30/01/2024
- Divisa: EUR

**110284_PRO** u Collarín para sellado de paso de tuberías combustibles, referencia PROMASTOP®-FC3/050 de Promat. Diámetro: 50 mm
Precio: 52.17
Collarín para sellado de paso de tuberías combustibles, referencia PROMASTOP®-FC3/050 de Promat. Diámetro: 50 mm Reacción al fuego: B-s1,d0 Use Category: y1, y2, z1, z2 Color: Azul Collarines para sellado de paso de tuberías combustibles compuesto de una carcasa metálica prefabricada de 30 mm de alto que incorpora un material intumescente expansivo. Aplicaciones: Sellado contra el fuego de tuberías plásticas de todo tipo: PVC, PVC-HD, PP, PE, multicapa de compensación acústica etc. tanto en paredes como en forjado.
