# Pintura intumescente al agua, referencia PROMAPAINT® SC4 de Promat

- Propiedad del archivo: CONSTRUNARIO
- Formato: FIEBDC-3/2012
- Programa: Construnario Versión 3.51
- Fecha de los precios: 30/01/2024
- Divisa: EUR

**116449_PRO** u Pintura intumescente al agua, referencia PROMAPAINT® SC4 de Promat
Precio: 24.37
Pintura intumescente al agua, referencia PROMAPAINT® SC4 de Promat Tiempo aprox. de curado (µm después de 8 horas a 20°C y 50% de humedad): 7 d Densidad (kg/mm³ ± 0.05kg/l): 1,3 g/cm³ Tiempo de secado aprox. (horas a 20ºC y 50% HR por 1 mm de espesor en húmedo): 6 h Temperatura min de aplicación: 5 °C Temperatura max de aplicación: 38 °C Contenido sólido (%): 68 % Viscosidad (Pa.s a 20°C): 55000 cps Contenido VOC (g/l): <1 g/l Dilusión: 3% with clear water Color: Blanco Pintura intumescente al agua que cuando se expone al fuego crea una espuma aislante de alta estabilidad. Aplicaciones: Protección con muy bajos espesores de elementos estructurales tipo H e I hasta R90 y protección de perfiles tipo secciones huecas circulares y rectangulares hasta R30. Protección de estructuras y forjados de hormigón.
