# Panel de cemento reforzado con fibras naturales, referencia BLUCLAD MD de Promat. 2500x1250x10mm

- Propiedad del archivo: CONSTRUNARIO
- Formato: FIEBDC-3/2012
- Programa: Construnario Versión 3.51
- Fecha de los precios: 30/01/2024
- Divisa: EUR

**124662_PRO** u Panel de cemento reforzado con fibras naturales, referencia BLUCLAD MD de Promat. 2500x1250x10mm
Precio: 95.14
Panel de cemento reforzado con fibras naturales, referencia BLUCLAD MD de Promat. 2500x1250x10mm Reacción al fuego A2-s1-d0 según norma EN 13501-1 Durabilidad Categoría B según norma EN 12467 Resistencia Clase 2 según EN 12467 Conductividad Térmica 0,19 W/mk Densidad 1.150 kg/m3 Panel de cemento reforzado con fibras naturales, semicomprimido, de superficie punzonada e hidrofugada.
