# Placa de protección contra incendios de alto rendimiento, referencia PROMATECT®-XS de Promat. 1200x2500 mm. Espesor: 12,7 mm

- Propiedad del archivo: CONSTRUNARIO
- Formato: FIEBDC-3/2012
- Programa: Construnario Versión 3.51
- Fecha de los precios: 30/01/2024
- Divisa: EUR

**142412_PRO** u Placa de protección contra incendios de alto rendimiento, referencia PROMATECT®-XS de Promat. 1200x2500 mm. Espesor: 12,7 mm
Precio: 71.78
Placa de protección contra incendios de alto rendimiento, referencia PROMATECT®-XS de Promat. 1200x2500 mm. Espesor: 12,7 mm Reacción al fuego: A1, non-combustible Use Category: y, z2, Densidad en seco aprox.: 910 kg/m³ Conductividad térmica aprox a 20 °C: 0,21 W/m K Aplicaciones: Protección de estructuras metálicas sin estructura auxiliar. Beneficios: Placa de bajo espesor para la protección de estructuras metálicas Fácil instalación con fijaciones de grapas y sin pegamento ni relleno. Adecuado para condiciones externas semi-expuestas PROMATECT®-XS es ??una placa de protección contra incendios de alto rendimiento, específicamente diseñada para la protección contra incendios de elementos estructurales de acero, que combina un alto rendimiento de protección contra incendios y una fácil instalación.
