# Placa de alto rendimiento para la protección contra incendios, referencia PROMATECT®-100X de Promat. 2000X1200. Espesor: 20 mm

- Propiedad del archivo: CONSTRUNARIO
- Formato: FIEBDC-3/2012
- Programa: Construnario Versión 3.51
- Fecha de los precios: 30/01/2024
- Divisa: EUR

**167699_PRO** u Placa de alto rendimiento para la protección contra incendios, referencia PROMATECT®-100X de Promat. 2000X1200. Espesor: 20 mm
Precio: 54.32
Placa de alto rendimiento para la protección contra incendios, referencia PROMATECT®-100X de Promat. 2000X1200. Espesor: 20 mm Reacción al fuego: A1, non-combustible Use Category: Y, Z2 Resistencia aprox a la difusión de la humedad (µ): 11 Resistencia aprox a la difusión de la humedad (µ)(2): 14 Conductividad térmica aprox a 20 °C: 0,25 W/m K Valores de resistencia estática Resistencia a la flexión longitudinal: 4,5 N/mm² Resistencia a la compresión (perpendicularmente a la superficie de la placa): 6 N/mm² Aplicaciones: Compartimentación - Tabiques y techos Beneficios: Material incombustible A1 PROMATECT®-100X viene con la marca CE para el uso previsto como "placa de protección contra incendios" y al menos 25 años de durabilidad. Fácil de cortar y ajustar con un simple cortador Superficie lisa para un excelente acabado con masillas y pinturas para juntas estándar PROMATECT®-100X se puede utilizar en aplicaciones semiexpuestas (clase Y) Cubra todas las aplicaciones con solo 2 espesores de tablero: 12 mm y 20 mm
