# Tornillo Hydropanel TF de Promat. TF HI LOW /CR3 4x40mm

- Propiedad del archivo: CONSTRUNARIO
- Formato: FIEBDC-3/2012
- Programa: Construnario Versión 3.51
- Fecha de los precios: 30/01/2024
- Divisa: EUR

**4013265_PRO** u Tornillo Hydropanel TF de Promat. TF HI LOW /CR3 4x40mm
Precio: 23.71
Caja 500 unidades
