# Pasta adhesiva de silicatos cálciso alcalinos, referencia PROMAT® ADHESIVO K-84 de Promat. En disolución acuosa reforzado con fibra de vidrio

- Propiedad del archivo: CONSTRUNARIO
- Formato: FIEBDC-3/2012
- Programa: Construnario Versión 3.51
- Fecha de los precios: 30/01/2024
- Divisa: EUR

**4029286_PRO** kg Pasta adhesiva de silicatos cálciso alcalinos, referencia PROMAT® ADHESIVO K-84 de Promat. En disolución acuosa reforzado con fibra de vidrio
Precio: 6.27
Aplicaciones: Para el pegado o recibido de las placas y para el sellado de las juntas de los conductos de ventilación o extracción de humo.
