# Espuma de sellado resistente al fuego, referencia PROMAFOAM® de Promat. Caja de 12 cartuchos de 750ml

- Propiedad del archivo: CONSTRUNARIO
- Formato: FIEBDC-3/2012
- Programa: Construnario Versión 3.51
- Fecha de los precios: 30/01/2024
- Divisa: EUR

**4033240_PRO** u Espuma de sellado resistente al fuego, referencia PROMAFOAM® de Promat. Caja de 12 cartuchos de 750ml
Precio: 28.76
Espuma de sellado resistente al fuego, referencia PROMAFOAM® de Promat. Caja de 12 cartuchos de 750ml Reacción al fuego: E Conductividad térmica aprox a 20 °C: 0,036 W/m K Color: Gris Espuma de sellado que hincha durante la aplicación, resistente al fuego, especial para juntas en paredes y techos. Aplicaciones: Sellado de juntas de hasta 40 mm de grosor.
