# Fondo para las juntas a testa, referencia PROMAGLAF®-A de Promat. Rollo de 20000x50x3mm

- Propiedad del archivo: CONSTRUNARIO
- Formato: FIEBDC-3/2012
- Programa: Construnario Versión 3.51
- Fecha de los precios: 30/01/2024
- Divisa: EUR

**4039545_PRO** u Fondo para las juntas a testa, referencia PROMAGLAF®-A de Promat. Rollo de 20000x50x3mm
Precio: 45.99
PROMAGLAF® se usa como fondo en las juntas a testa del acristalamiento con Promat® SYSTEMGLAS-F1 previamente a la aplicación de Silicona PROMASEAL® -SYSTEMGLAS
