# Emulsión basada en silicatos, exenta de disolventes, referencia PROMAT® IMPREGNACIÓN SR de Promat

- Propiedad del archivo: CONSTRUNARIO
- Formato: FIEBDC-3/2012
- Programa: Construnario Versión 3.51
- Fecha de los precios: 30/01/2024
- Divisa: EUR

**4039910_PRO** l Emulsión basada en silicatos, exenta de disolventes, referencia PROMAT® IMPREGNACIÓN SR de Promat
Precio: 24.47
Aplicaciones: Protección contra ambientes agresivos. Se utiliza como base para la aplicación de cualquier tipo de acabado a la placa (pintura, revestimientos, etc).
