# Cinta de acristalamiento para PROMAGLAS® y SYSTEMGLAS de Promat. Rollo: 20000x3x12mm

- Propiedad del archivo: CONSTRUNARIO
- Formato: FIEBDC-3/2012
- Programa: Construnario Versión 3.51
- Fecha de los precios: 30/01/2024
- Divisa: EUR

**4039955_PRO** u Cinta de acristalamiento para PROMAGLAS® y SYSTEMGLAS de Promat. Rollo: 20000x3x12mm
Precio: 13.10
La Cinta de acristalamiento se utiliza como fondo de las juntas entre vidrio y estructura, tanto con los vidrios PROMAGLAS®-F1 como con los Promat® SYSTEMGLAS-F1
