# Silicona translucida en cartuchos, referencia PROMASEAL®- SYSTEMGLAS de Promat

- Propiedad del archivo: CONSTRUNARIO
- Formato: FIEBDC-3/2012
- Programa: Construnario Versión 3.51
- Fecha de los precios: 30/01/2024
- Divisa: EUR

**4039958_PRO** u Silicona translucida en cartuchos, referencia PROMASEAL®- SYSTEMGLAS de Promat
Precio: 17.55
Silicona translucida en cartuchos para el sellado de acristalamientos PROMAGLAS®-F1 y Promat®-SYSTEMGLAS-F1
