# Vidrio de alta transparencia, resistente al fuego, referencia PROMAGLAS®-F1 de Promat, Tipo de vidrio: F1-90 (EI90) TG. Composición: 8-28-8 mm

- Propiedad del archivo: CONSTRUNARIO
- Formato: FIEBDC-3/2012
- Programa: Construnario Versión 3.51
- Fecha de los precios: 30/01/2024
- Divisa: EUR

**4043103_PRO** m2 Vidrio de alta transparencia, resistente al fuego, referencia PROMAGLAS®-F1 de Promat, Tipo de vidrio: F1-90 (EI90) TG. Composición: 8-28-8 mm
Precio: 1213.85
Aplicaciones: Para particiones vidriadas con acristalamiento clásico (PROMAGLAS® F1) de hasta 5 m de alto, o con acristalamiento de juntas a testa Promat®- SYSTEMGLAS F1) de hasta 3,5 m de alto con resistencia al fuego EI 30 a EI 120. Beneficios: Vidrio ligero y de alta transparencia. Capaz de fabricarse en grandes formatos. Resistente a los rayos UV. Con excelentes comportamientos acústico y térmico.
