# Cinta para el acabado de juntas, referencia HYDROPANEL STRIP de Promat

- Propiedad del archivo: CONSTRUNARIO
- Formato: FIEBDC-3/2012
- Programa: Construnario Versión 3.51
- Fecha de los precios: 30/01/2024
- Divisa: EUR

**4053592_PRO** u Cinta para el acabado de juntas, referencia HYDROPANEL STRIP de Promat
Precio: 8.69
Tira 90 metros
