# Tornillo Hydropanel HP de Promat. 3,9x47 mm SP-PH2

- Propiedad del archivo: CONSTRUNARIO
- Formato: FIEBDC-3/2012
- Programa: Construnario Versión 3.51
- Fecha de los precios: 30/01/2024
- Divisa: EUR

**4053602_PRO** u Tornillo Hydropanel HP de Promat. 3,9x47 mm SP-PH2
Precio: 19.14
Caja 500 unidades
