# Pintura acrílica al agua, referencia Promat®-TOPCOAT-F de Promat. Bote de 7 Kg

- Propiedad del archivo: CONSTRUNARIO
- Formato: FIEBDC-3/2012
- Programa: Construnario Versión 3.51
- Fecha de los precios: 30/01/2024
- Divisa: EUR

**4055570_PRO** kg Pintura acrílica al agua, referencia Promat®-TOPCOAT-F de Promat. Bote de 7 Kg
Precio: 18.48
Pintura acrílica al agua, referencia Promat®-TOPCOAT-F de Promat. Bote de 7 Kg Tiempo aprox. de curado (µm después de 8 horas a 20°C y 50% de humedad): 7 d Densidad (kg/mm³ ± 0.05kg/l): 1,3 g/cm³ Tiempo de secado aprox. (horas a 20ºC y 50% HR por 1 mm de espesor en húmedo): 1 h Temperatura min de aplicación: 5 °C Temperatura max de aplicación: 30 °C Contenido sólido (%): 52 % Viscosidad (Pa.s a 20°C): 1450 cps Contenido VOC (g/l): 60 g/l Dilusión: 3% with clear water Color: Blanco Pintura acrílica al agua de acabado formulada para una máxima compatibilidad con nuestras pinturas PROMAPAINT®.
