# Dispersión acuosa de copolímeros, referencia FIXO-M® de Promat

- Propiedad del archivo: CONSTRUNARIO
- Formato: FIEBDC-3/2012
- Programa: Construnario Versión 3.51
- Fecha de los precios: 30/01/2024
- Divisa: EUR

**4059004_PRO** kg Dispersión acuosa de copolímeros, referencia FIXO-M® de Promat
Precio: 27.17
Dispersión acuosa de copolímeros, referencia FIXO-M® de Promat Color: Blanco Leche Alcalinidad aprox.: 7 pH Densidad (kg/mm³ ± 0.05kg/l): 1,15 g/cm³ Viscosidad (Pa.s a 20°C): 1900 cps Tiempo de curado aprox (en horas a 20ºC): 1 h Temperatura min de aplicación: 5 °C Temperatura max de aplicación: 38 °C Aplicaciones: Como puente de unión previo a la aplicación directa de PROMASPRAY®-F250 sobre soportes de tipo metálico.
