# Pintura intumescente transparente Promadur® de Promat

- Propiedad del archivo: CONSTRUNARIO
- Formato: FIEBDC-3/2012
- Programa: Construnario Versión 3.51
- Fecha de los precios: 30/01/2024
- Divisa: EUR

**4060213_PRO** kg Pintura intumescente transparente Promadur® de Promat
Precio: 33.30
Pintura intumescente transparente para la protección de estructuras de madera que, cuando se expone a, fuego, crea una espuma aislante de alta estabilidad. Uso: Mejora de la protección al fuego de la madera y protección de vigas, pilares de madera hasta R120. También para muros o revestimientos de madera. Puede complementarse con un TopCoat transparente de acabado.
