# Barniz transparente monocomponente al disolvente PROMADUR® Top Coat de Promat. Aumenta la resistencia a la humedad

- Propiedad del archivo: CONSTRUNARIO
- Formato: FIEBDC-3/2012
- Programa: Construnario Versión 3.51
- Fecha de los precios: 30/01/2024
- Divisa: EUR

**4060215_PRO** kg Barniz transparente monocomponente al disolvente PROMADUR® Top Coat de Promat. Aumenta la resistencia a la humedad
Precio: 54.22
Barniz transparente monocomponente al disolvente PROMADUR® Top Coat de Promat. Aumenta la resistencia a la humedad Color Transparente Viscosidad a 20ºC = 60 seg 8ISO 2341-93 6 mm Densidad ? (gr/cm3) 1,317 ± 0,02 Flash point 32ºC Temperatura de aplicación > 15 ºC Dato de aplicación hasta 100 gr /m2 en una mano Tiempo de secado (20ºC y 65% HR) 30 min para primer secado (polvo) 10 h para el secado completo Barniz transparente monocomponente al disolvente, diseñado especialmente para aumentar la resistencia a la humedad y potenciar las características mecánicas de PROMADUR® sin que afecte a su capacidad de protección contra el fuego de los elementos de madera. PROMADUR® Top Coat está libre de disolventes aromáticos, es de rápido secado y muy fácil de aplicar. No afecta a la expansión de las pinturas intumescentes.
