# Masilla Intumescente acrílica con grafito de alta expansión, referencia PROMASEAL® AG de Promat

- Propiedad del archivo: CONSTRUNARIO
- Formato: FIEBDC-3/2012
- Programa: Construnario Versión 3.51
- Fecha de los precios: 30/01/2024
- Divisa: EUR

**4071209_PRO** u Masilla Intumescente acrílica con grafito de alta expansión, referencia PROMASEAL® AG de Promat
Precio: 23.20
Masilla Intumescente acrílica con grafito de alta expansión, referencia PROMASEAL® AG de Promat Reacción al fuego: B-s1,d0 Densidad en seco (g/cm³): 1,6 g/cm³ Densidad en húmedo (g/cm³): 1,5 g/cm³ Presión de expansión aprox.: 0,9 N/mm² Ratio de expansión aprox (550ºC): 1:13 Temperatura de expansión: 150 °C Contenido sólido (%): 84 % Use Category: y1, y2, z1, z2 Color: Gris Masilla monocomponete intumescente de base acrílica con un alto factor de expansión para sellados contra el fuego de huecos y juntas.
