# Disco corte 4 dientes D160/20 de Promat

- Propiedad del archivo: CONSTRUNARIO
- Formato: FIEBDC-3/2012
- Programa: Construnario Versión 3.51
- Fecha de los precios: 30/01/2024
- Divisa: EUR

| Código | Ud | Descripción | Precio |
|---|---|---|---|
| 4072057_PRO | u | Disco corte 4 dientes D160/20 de Promat | 299.95 |
