# Placa de silicato cálcico de gran formato, referencia PROMATECT®-H de Promat. 1250x2500 mm. Espesor: 20 mm

- Propiedad del archivo: CONSTRUNARIO
- Formato: FIEBDC-3/2012
- Programa: Construnario Versión 3.51
- Fecha de los precios: 30/01/2024
- Divisa: EUR

**4112_PRO** u Placa de silicato cálcico de gran formato, referencia PROMATECT®-H de Promat. 1250x2500 mm. Espesor: 20 mm
Precio: 305.50
Placa de silicato cálcico de gran formato, referencia PROMATECT®-H de Promat. 1250x2500 mm. Espesor: 20 mm Reacción al fuego: A1, non-combustible Use Category: y, z1, z2 Alcalinidad aprox.: 12 pH Densidad en seco aprox.: 870 kg/m³ Resistencia aprox a la difusión de la humedad (µ): 20 Conductividad térmica aprox a 20 °C: 0,175 W/m K Valores de resistencia estática Resistencia a la flexión longitudinal: 7,6 N/mm² Resistencia a la tracción longitudinal: 4,8 N/mm² Resistencia a la compresión (perpendicularmente a la superficie de la placa): 9,3 N/mm² Aplicaciones: Para protección de estructura metálica o particiones. Beneficios: No combustible Resistente a los efectos de la humedad. Resistente al impacto. Hasta 4 horas de protección para algunos sistemas Las características de rendimiento no se degradan con la edad o la humedad. PROMATECT®-H es un tablero mineral de ingeniería de matriz no combustible reforzado con fibras y rellenos seleccionados. No contiene formaldehído. PROMATECT®-H es de color blanquecino y tiene un acabado suave en una cara y la cara posterior lijada. El tablero se puede dejar sin decorar o se puede terminar fácilmente con pinturas, papeles pintados o azulejos. PROMATECT®-H es resistente a los efectos de la humedad y no se deteriorará físicamente cuando se use en condiciones húmedas o húmedas, aunque PROMATECT®-H no está diseñado para su aplicación en áreas sujetas a humedad continua o altas temperaturas.
