# Placa ligera de silicato cálcico de gran formato, referencia PROMATECT®-L500 de Promat. 1200x2500 mm. Espesor: 40 mm

- Propiedad del archivo: CONSTRUNARIO
- Formato: FIEBDC-3/2012
- Programa: Construnario Versión 3.51
- Fecha de los precios: 30/01/2024
- Divisa: EUR

**5864_PRO** u Placa ligera de silicato cálcico de gran formato, referencia PROMATECT®-L500 de Promat. 1200x2500 mm. Espesor: 40 mm
Precio: 373.95
Placa ligera de silicato cálcico de gran formato, referencia PROMATECT®-L500 de Promat. 1200x2500 mm. Espesor: 40 mm Reacción al fuego: A1, non-combustible Use Category: z1, z2 Alcalinidad aprox.: 9 pH Densidad en seco aprox.: 480 kg/m³ Resistencia aprox a la difusión de la humedad (µ): 3,2 Conductividad térmica aprox a 20 °C: 0,09 W/m K Valores de resistencia estática Resistencia a la flexión longitudinal: 3 N/mm² Resistencia a la tracción longitudinal: 1,2 N/mm² Resistencia a la compresión (perpendicularmente a la superficie de la placa): 5,5 N/mm² Aplicaciones: Conductos de ventilación y extracción Beneficios: 30-180 minutos de resistencia al fuego Utilizado en condiciones húmedas o mojadas Excelentes propiedades de aislamiento contra incendios Placa ligera de silicato cálcico de gran formato, incombustible, autoportante, monolítica y estable dimensionalmente. Las placas PROMATECT-L500 se manipulan de forma similar a los paneles de madera. Pueden cortarse, taladrarse, lijarse, atornillarse, graparse, etc. Admite acabados de tipo pintura. Recomendamos que previamente se de una capa de IMPREGNACIÓN SR como tapaporos. Una vez seca, las pinturas pueden aplicarse de la forma usual. La utilización en exteriores precisa de un tratamiento impermeabilizante.
