# Panel compuesto de silicatos y otros aditivos, referencia PROMATECT®-LS de Promat. 1200x2500mm. Espesor: 45 mm

- Propiedad del archivo: CONSTRUNARIO
- Formato: FIEBDC-3/2012
- Programa: Construnario Versión 3.51
- Fecha de los precios: 30/01/2024
- Divisa: EUR

**5872_PRO** u Panel compuesto de silicatos y otros aditivos, referencia PROMATECT®-LS de Promat. 1200x2500mm. Espesor: 45 mm
Precio: 382.19
Panel compuesto de silicatos y otros aditivos, referencia PROMATECT®-LS de Promat. 1200x2500mm. Espesor: 45 mm Reacción al fuego: A1, non-combustible Use Category: z1, z2 Alcalinidad aprox.: 10 pH Densidad en seco aprox.: 480 kg/m³ Conductividad térmica aprox a 20 °C: 0,087 W/m K Valores de resistencia estática Resistencia a la flexión longitudinal: 2,9 N/mm² Resistencia a la compresión (perpendicularmente a la superficie de la placa): 4,5 N/mm² Aplicaciones: Franjas cortafuego Beneficios: 30-120 minutos de resistencia al fuego. Utilizado en condiciones húmedas o mojadas Excelentes propiedades de aislamiento contra incendios La placa PROMATECT®-LS admite acabados de tipo pintura Panel compuesto de silicatos y otros aditivos. PROMATECT®-LS es una placa de silicato de calcio de baja densidad no combustible, que se utiliza para la construcción de franjas cortafuego. PROMATECT®-LS es de color blanquecino y tiene una superficie lijada suave en una cara con una textura ligeramente alveolada en la cara posterior. PROMATECT®-LS es resistente a los efectos de la humedad y no se deteriora físicamente cuando se usa en condiciones húmedas. Las características de rendimiento no se degradan con la edad o la humedad. Las superficies no tratadas absorberán agua, lo que puede causar cierta pérdida de resistencia, pero recuperará la fuerza completa después del secado. No fomenta el crecimiento de moho y es resistente al ataque de insectos o alimañas. PROMATECT®-LS es químicamente inerte y resistente a ácidos y álcalis diluidos.
