# Recubrimiento ablativo al agua, referencia PROMASTOP®-CC de Promat. Para revestimiento de cables eléctricos

- Propiedad del archivo: CONSTRUNARIO
- Formato: FIEBDC-3/2012
- Programa: Construnario Versión 3.51
- Fecha de los precios: 30/01/2024
- Divisa: EUR

**6702574_PRO** kg Recubrimiento ablativo al agua, referencia PROMASTOP®-CC de Promat. Para revestimiento de cables eléctricos
Precio: 24.14
Recubrimiento ablativo al agua, referencia PROMASTOP®-CC de Promat. Para revestimiento de cables eléctricos Reacción al fuego: B-s1,d0 Densidad en húmedo (g/cm³): 1,5 g/cm³ Temperatura de expansión: 190 °C Use Category: x, y1, y2, z1, z2 Color: Gris Beneficios: Producto cerámico no intumescente, absorbe el calor con reacciones endotérmicas que crean una capa reflectante de alta resistencia. Excelente trabajabilidad que permite una aplicación rápida sobre soportes de tipo de lana de roca y recubrimientos plásticos de los cables. Resistente a la humedad. Producto acuoso, las herramientas pueden limpiarse con agua.
