# Placa compuesta de un núcleo de cemento, no combustible, referencia PROMATECT®-S de Promar. 1200x2500mm. Espesor: 6 mm

- Propiedad del archivo: CONSTRUNARIO
- Formato: FIEBDC-3/2012
- Programa: Construnario Versión 3.51
- Fecha de los precios: 30/01/2024
- Divisa: EUR

**MADG25126_PRO** u Placa compuesta de un núcleo de cemento, no combustible, referencia PROMATECT®-S de Promar. 1200x2500mm. Espesor: 6 mm
Precio: 441.08
Aplicaciones: Para la construcción de sistemas de protección contra incendios, particiones, techos y conductos, para aplicaciones en plataformas petrolíferas o en edificios o industrias donde se requiera un alto grado de resistencia mecánica, además de resistencia al fuego. Está especialmente recomendado para uso en ambientes extremos o agresivos. Beneficios: 60-240 minutos de protección contra incendios Probado con hidrocarburos Resistente a alto impacto Resistente a explosiones Resistente a la humedad Vida útil de más de 40 años Instalación rápida
