# Extintor de 1kg polvo ABC, referencia 1001 de Cofem. Eficacia 5a-21b-c

- Propiedad del archivo: CONSTRUNARIO
- Formato: FIEBDC-3/2012
- Programa: Construnario Versión 3.51
- Fecha de los precios: 11/07/2024
- Divisa: EUR

| Código | Ud | Descripción | Precio |
|---|---|---|---|
| 1001 | u | Extintor de 1kg polvo ABC, referencia 1001 de Cofem. Eficacia 5a-21b-c | 40.10 |
