# Carro extintor de 50kg de polvo ABC, referencia 1050 de Cofem

- Propiedad del archivo: CONSTRUNARIO
- Formato: FIEBDC-3/2012
- Programa: Construnario Versión 3.51
- Fecha de los precios: 11/07/2024
- Divisa: EUR

| Código | Ud | Descripción | Precio |
|---|---|---|---|
| 1050 | u | Carro extintor de 50kg de polvo ABC, referencia 1050 de Cofem | 583.22 |
