# Zócalo intercomunicador detectores, referencia A30XBI de Cofem

- Propiedad del archivo: CONSTRUNARIO
- Formato: FIEBDC-3/2012
- Programa: Construnario Versión 3.51
- Fecha de los precios: 11/07/2024
- Divisa: EUR

**A30XBI** u Zócalo intercomunicador detectores, referencia A30XBI de Cofem
Precio: 4.88
Para facilitar la tarea de actualización del sistema TC25/A a sistema Lyon (y en general, del sistema convencional), Cofem dispone de una “base de interconexión”, que permite colocar los detectores del sistema analógico y convencional directamente sobre los zócalos de sistemas superiores sin necesidad de cambiar ni cablear de nuevo los zócalos. De esta manera, si el cableado y los zócalos de la instalación se encuentran en buen estado, se puede realizar una actualización rápida, sencilla y muy económica del sistema, en base a la sustitución de la central de detección y alarma de incendios, y sus detectores. El adaptador A30XBI puede ser utilizado con detectores convencionales y analógicos, y se suministran configurados en relación a los detectores a sustituir.
