# Caja detector de conducto, referencia A30XDC de Cofem

- Propiedad del archivo: CONSTRUNARIO
- Formato: FIEBDC-3/2012
- Programa: Construnario Versión 3.51
- Fecha de los precios: 16/07/2024
- Divisa: EUR

**A30XDC** u Caja detector de conducto, referencia A30XDC de Cofem.
Precio: 163.68
Caja detector de conducto para gama A30X (no incluye detector)
