# Sensor óptico térmico algorítmico direccionable para la detección de incendios, referencia A30XHA de Cofem

- Propiedad del archivo: CONSTRUNARIO
- Formato: FIEBDC-3/2012
- Programa: Construnario Versión 3.51
- Fecha de los precios: 11/07/2024
- Divisa: EUR

**A30XHA** u Sensor óptico térmico algorítmico direccionable para la detección de incendios, referencia A30XHA de Cofem
Precio: 42.72
Sensor óptico de humos algorítmico-direccionable para detección de incendios. El principio de funcionamiento del sensor A30XHA / A30XHAS se basa en el efecto Tyndall (refracción de la luz en una cámara oscura) creado en una cámara óptica. La variación de las características eléctricas en presencia de los aerosoles de la combustión la hace adecuada para ser utilizada como sensor de humos. El sensor A30XHA (sensor óptico-térmico) incorpora además un elemento estático que actúa al llegar a la temperatura de 60ºC. Características: · Bajo perfil, altura total menor de 53,4 mm (incluyendo el zócalo). · También disponible con zócalo alto para tubo de 20 mm. · Doble LED rojo de alarma, que permite identificar el detector en estado de alarma desde cualquier dirección (360º). · Posibilidad de conexión a un indicador de acción remoto. · Fácil conexionado, sin polaridad. · Indicación, mediante los leds, de la comunicación con la central (parpadeo simple), así como del estado de alarma (leds encendidos). · Señalización del estado de suciedad del sensor en el display de la central (el sensor permite diferenciar entre aumentos rápidos de señal por alarma y pequeños aumentos lentos y sostenidos debidos a la acumulación de polvo y suciedad). · Cabeza y zócalo de fácil instalación, intercambiables en toda la gama A30X, y fabricados en ABS termorresistente blanco. · Certificado por AENOR según la Norma EN 54 parte 7 y con marcado CE según el Reglamento Europeo de Productos de la Construcción (UE) Nº305/2011.
