# Sensor térmico algorítmico direccionable para la detección de incendios referencia A50HI de Cofem

- Propiedad del archivo: CONSTRUNARIO
- Formato: FIEBDC-3/2012
- Programa: Construnario Versión 3.51
- Fecha de los precios: 11/07/2024
- Divisa: EUR

**A50HI** u Sensor térmico algorítmico direccionable para la detección de incendios referencia A50HI de Cofem
Precio: 47.45
Sensor térmico algorítmico direccionable con aislador La gama de detectores A50 parte de una nueva estética refinada que integra en su interior la última tecnología electrónica con nuevos algoritmos de detección más eficientes y un diseño tridimensional que le hace más robusto ante la suciedad ambiental. La gama A50 permite múltiples combinatorias entre detección óptica, térmica, sensor de CO y aislador de cortocircuito con certificación UL. El modelo A50HI es un detector que dispone de aislador de cortocircuito y un sensor térmico. El sensor térmico permite la respuesta termovelocimétrica del detector, llegando a activarse a una temperatura estática de 60ºC en el caso de desarrollos de incendio lentos. Características: ·Sensor térmico. ·Aislador incorporado. ·Bajo perfil, altura total menor de 42 mm (incluyendo el zócalo). ·También disponible con zócalo alto para tubo de 20 mm. ·Posibilidad de conexión a un indicador de acción remoto. ·Fácil conexionado. ·LED bicolor rojo y amarillo. ·Indicación, mediante el led rojo, de la comunicación con la central (parpadeo simple), así como del estado de alarma (led encendido). ·Indicación, mediante el led amarillo (parpadeo simple), de la activación del aislador de cortocircuito o la falta de comunicación con la central. ·Señalización del estado de suciedad del sensor en el display de la central (el sensor permite diferenciar entre aumentos rápidos de señal por alarma y pequeños aumentos lentos y sostenidos debidos a la acumulación de polvo y suciedad). ·Cabeza y zócalo de fácil instalación, intercambiables en toda la gama A50, y fabricados en ABS termorresistente blanco. ·Certificado UL según la Norma EN 54-5 clase A2R y EN 54-17 con marcado CE según el Reglamento Europeo de Productos de la Construcción (UE) Nº 305/2011.
