# Armario extintor de polvo con puerta semiciega, referencia AEXPPSI de Cofem. Medidas: 300x610x245 mm

- Propiedad del archivo: CONSTRUNARIO
- Formato: FIEBDC-3/2012
- Programa: Construnario Versión 3.51
- Fecha de los precios: 11/07/2024
- Divisa: EUR

| Código | Ud | Descripción | Precio |
|---|---|---|---|
| AEXPPSI | u | Armario extintor de polvo con puerta semiciega, referencia AEXPPSI de Cofem. Medidas: 300x610x245 mm | 71.29 |
